# Gymnasium Luckenwalde
Angebotsaufforderung (GAEB DA XML 3.3, DA83)
Projekt: 009
Währung: EUR
Vergabeart: Öffentliche Ausschreibung
Eröffnung: 09.04.2026 11:00:00
Ende der Zuschlagsfrist: 30.04.2026
Abgabeort: Landkreis Teltow-Fläming; Am Nuthefließ 2; 14943 Luckenwalde
Ausführungsbeginn: 04.05.2026
Ausführungsende: 12.06.2026
Erstellt mit: GXML Toolbox V3.3 R20220330, ORCA AVA 27 27.00.00, 11.03.2026

## Allgemeine Baubeschreibung
1. Bauvorhaben:
Friedrich Gymnasium Sanierung der Aula nach historischem Vorbild, Luckenwalde

1.1 Bestandssituation/ Vorhabenbeschreibung
Bei dem Gebäudekomplex handelt es sich um zwei Gebäudeteile, den Altbau (Bj. ca. 1913) und den daran anschließenden Neubau aus dem Jahr 1995/96. Der Altbau ist unterkellert.
Der Altbau ist ein Einzeldenkmal und verfügt über insgesamt fünf oberirdische Geschosse (KG - DG) und einen Turm. Beim Dachgeschoss handelt es sich um ein in Teilen ausgebautes Dachgeschoss.
Der Neubau verfügt lediglich über 3 oberirdische Geschosse (EG - 2.OG)
Das Gebäude grenzt in Teilen unmittelbar an öffentliche Verkehrsflächen an, daher wurde es nur teilweise eingefriedet. Das Schulgelände befindet sich im südöstlichen Zentrum der Stadt Luckenwalde, inmitten des Straßencarrés "Parkstraße" (südwestlich), "Ackerstraße" (nordwestlich) und der "Wiesenstraße" (südöstlich).

Seit 2021 erfolgt in fünf Bauabschnitten und im laufenden Betrieb eine Brandschutzsanierung.

Darauf aufbauend soll in dieme Jahr die im 1. OG des Altbaus befindliche Aula nach historischem Vorbild saniert werden. Hierzu gehören der Abbruch der abgehangenen Akustikdecke inkl. Dämmung und tlw. Schadstoffsanierung im belastetetn Dachraum, die Ertüchigung des Dachtragwerks nach statischen Erfordernissen, Herstellung einer Dämmebene und neuer Trennung des Schwarz/ Weiß-Bereichs unterhalb des Tragwerks sowie die Wiederherstellung des Deckengewölbes in Gipskarton und einer Akustiklammellen-Konstruktion in Anlehnung an das hist. Vorbild. Weiterhin erfolgt die Öffnung und Wiederherstellung des hist. Bühnenbereichs mit Anpassung an die heutigen technischen Anforderungen. Die Fenster zur Wiesenstraße erhalten einen Sonnenschutz, Die zur Parstraße gerichteten Fenster werden mit farbigen Scheiben in Anlehnung an das historische Vorbild versehen. Anschließend erfolgt die Beschichtung aller Wand- und Deckenflächen.

1.2 Gebäudekenndaten
Lage: Gemarkung Luckenwalde, Flur 2, Flurstücke 128/2, 128/3
Adresse: Parkstraße 59, 14943 Luckenwalde

Geschossanzahl:
Altbau: 5- geschossig (KG-DG), vollunterkellert
Neubau: 3- geschossig (EG-1.OG), nicht unterkellert

Höhenangaben in Bezug auf ± 0,00 m OK FF EG Altbau:
Kellergeschoss Altbau - 3,06 m
Gelände - 2,34 m
Erdgeschoss Altbau ± 0,00 m
Erdgeschoss Neubau - 2,01 m
1. Obergeschoss Altbau + 4,16 m
1. Obergeschoss Neubau + 1,99 m
2. Obergeschoss Altbau + 8,32 m
2. Obergeschoss Neubau + 5,99 m
Dachgeschoss Altbau + 12,48 m

1.3 Derzeitge Nutzung:
Schule / Gymansium

1.4 Geplante Nutzung:
keine Änderung der Nutzung im Zuge der hier beschriebenen Maßnahmen

1.5 Angaben zur Baukonstruktion

1.5.1 Altbau:
Fundamente: massiv
Außenwände: massives Ziegelmauerwerk
Innenwände: massives Ziegelmauerwerk, Trockenbaukonstruktionen
Treppen:  massiv
Decken:  Stahlsteindecken mit Putz, Kreuzgewölbedecken
Dach:  Satteldach aus abgebundener Holz- und Stahlkonstruktion mikt Ziegeleindeckung

1.5.2 Neubau
Fundamente:  massiv
Außenwände: KS-Mauerwerk, Pfosten-Riegel-Fassade (Metall-Glas)
Innenwände: KS-Mauerwerk, Trockenbaukonstruktionen, Stahlbetonstützen
Treppen:  Stahlbeton
Decken:  Stahlbeton
Dach:  Pult- und Flachdächer aus Holzkonstruktion mit Trockenbau und
  Zinkblecheindeckung sowie als Stahl-Glas-Konstruktion

2. Baustellensituation (siehe auch BE-Plan):

2.1 Zu- Abfahrt:
Die Zu- und Ausfahrt zur BE-Fläche für Bau- und Lieferfahrzeuge erfolgt über die Wiesenstraße.
Alternativ kann der Lieferverkehr in Abstimmung mit der Bauleitung, bzw. außerhalb der Schulzeiten über den Zugang in der Parkstraße bzw. über den Schulhof erfolgen.
Für frühzeitig kommunizierten Lieferverkehr können Parkverbote bei Bedarf angeordnet werden.
Das Schulgelände ist vollständig umfriedet, Das Gelände ist von Mo-Fr. von 6:00 - 20:00 Uhr frei zugänglich.

2.2 Zugang zum Gebäude
Der Zugang zum Baustellenbereich erfolgt für möglichst geringe Berührungspunkte mit dem Schul-Berieb über Das Fassadenerüst an der Wiesenstraße und ein zur Bautür umgebautes Fenster im 1.OG als direkten zugang zur 1.Ebene des Raumgerüstes in der Aula.

2.3 Sanitäre Einrichtungen, Bauwasser, -strom
Sanitäre Einrichtungen sind auf dem Gelände nicht vorhanden und werden innerhalb Baustelleneinrichtung ausgeschrieben und über die Bauzeit den Gewerken zur Verfügung gestellt.

Bauwasser
Kann für von den vorhandenen Anschlüssen im Außenbereich bzw. Kellergeschoss des Altbaus entnommen werden.

Baustrom
Für die Umbauarbeiten stehen im Gebäude 230V Steckdosen zur Verfügung.

Umlagen für Bauwasser, Baustrom, WC werden für die AN nicht erhoben.

2.4 Flächen für die Baustelleneinrichtung:
Die BE-Fläche befindet sich in der Wiesenstraße auf einer teilweise gepflasterten Grünfläche vor dem Gebäude und wird während der Baumaßnahme mit einem umlaufenden Bauzaun gesichert.

2.5 Baustellenverordnung / Sigeko
Der AN ist für die Einhaltung der UVV verantwortlich. Das Personal des AN hat beim Betreten der Baustelle und während der Arbeiten ständig die erforderliche, persönliche Schutzausrüstung wie Sicherheitsschuhe usw. zu tragen. Zuwiderhandlungen werden mit Baustellenverbot geahndet. Die örtliche Überwachung erfolgt über einen SiGeKo-Beuaftragten.

2.6 Arbeitsraum:
Die Größe und Art der eingesetzten Hilfsmittel und Maschinen ist entsprechend den vorhandenen Räumlichkeiten zu wählen.

2.7 angrenzende Gebäude:
Beim Altbau handelt es sich, bis auf den Übergang zum Neubau um ein freistehendes Gebäude. Der Neubau grenzt nordöstkich in der Wiesenstraße an ein Wohnhaus.

2.8 Entsorgung
In die Entsorgungskosten sind  alle Nebenarbeiten mit einzukalkulieren. Die fachgerechte Entsorgung ist mit entsprechenden Nachweisen zu belegen. Die Baustelle ist arbeitstäglich aufzuräumen. Es ist darauf zu achten, dass zum Feierabend der Bauzaun verschlossen ist.

2.9 Mitbenutzung fremder Gerüste, Hebezeuge, Aufzüge,
Für die Arbeiten in der Aula wird innen ein Raumgerüst (4,70 m über OK FFB Aula) und südöstlich (Wiesenstraße) des Kopfbaus durch das Gewerk Gerüstbau ein Arbeitsgerüst erstellt. Dieses steht für die dort tätigen Gewerke Schadstoffsanierung, Abbruch-, Zimmerer-, Trockenbau-, Tischler- und Malerarbeiten zur Verfügung.
Für die Arbeiten an den parkstraßenseitigen Fenstern erstellt das Gewerk Gerüstbau südwestlich des  Kopfbaus ein weiteres Arbeitsgerüst.
Darüberhinaus wird den Gewerken am südöstlichen Gerüst im Bereich der BE-Fläche ein Materialaufzug Traglast 500 kg  zur Verfügung gestellt

Alle darüber hinaus für den AN erforderlichen Hilfsgerüste, Hebezeuge, Aufzüge u.a. sind, wenn nicht explizit in der Leistungsbeschreibung abweichend beschrieben, von Seiten des AN bereitzustellen und in die EP einzukalkulieren.

2.10 Lager-, Besprechungsräume
Vor Ort stehen diverse Räume für die regelmäßigen Baubesprechungen zur Verfügung.
Alle sonstigen für den AN erforderlichen Aufenthalts- und Lagerräume sind von Seiten des AN bereitzustellen und in die EP einzukalkulieren.

2.11 Baubesprechungen:
Der Auftragnehmer verpflichtet sich, an den wöchentlich stattfindenden Bauberatungen teilzunehmen.
2.12 Arbeitsszeit / Einschränkungen:
Kernarbeitszeit auf dem Baugelände ist montags bis freitags von 07.00 bis 16.00 Uhr. Arbeiten außerhalb der Öffnungszeiten des Geländes (Mo-Fr. von 6:00 - 20:00 Uhr) sind nur in Absprache mit der Bauleitung möglich.
Laufender Schulbetrieb von 6.30 - 15.00 Uhr.

## Denkmalschutz
Denkmalschutz

Bei dem Altbau-Gebäudeteil des Gymnasiums handelt es sich um ein Einzeldenkmal!

Bitte unbedingt beachten.
Bei sämtlichen Arbeiten ist besonders auf Schutz und Unversehrtheit der jeweils angrenzenden Bauteile zu achten.
Auch beim Materialtransport ist besondere Vorsicht walten zu lassen.
Alle nachträglichen Arbeiten bedürfen der Zustimmung der Bauleitung!

## Allgemeine Technische Vertragsbedingungen
3. Allgemeine Technische Vertragsbedingungen

Art und Umfang der Leistung
Gegenstand dieser Ausschreibung sind

- Allgemeine Regelungen DIN 18299
- Tischlerarbeiten DIN 18355
- Toleranzen im Hochbau - Bauteile aus Holz und Holzwerkstoffen DIN18203-3
- Verabeitungsrichtlinien und Technische Merkblätter der Hersteller

Darüber hinaus gelten alle zum Ausführungszeitpunkt gültigen EN- und DIN-Normen.

Aufmaß und Abrechnung erfolgen nach VOB Teil C, DIN 18350.

Hinweis zu aufgeführten Normen etc.:
Alle aufgeführten Normen, Vorschriften, Gesetze gelten, wenn nicht anders in den Texten vermerkt, in der zum Vertragsschluss gültigen Fassung.

Angaben zur Leistungsbeschreibung
Grundlage des Angebotes sind die Planungsunterlagen und die Leistungsbeschreibung der Architekten. Etwaige Unklarheiten sind vor Abgabe des Angebotes mit der ausschreibenden Stelle zu klären.
Der Bieter ist gehalten, die im Leistungsverzeichnis beschriebenen Details auf Vollständigkeit, fachgerechte Ausführung und Eignung für den vorgesehenen Verwendungszweck zu überprüfen. Sinnvoll oder notwendig erscheinende Änderungen oder Ergänzungen sind mit einer entsprechenden Begründung dem Angebot beizufügen.

Nebenangebote
Dem Bieter wird freigestellt, zusätzlich zu der ausgeschriebenen Konstruktion Alternativvorschläge in Form eines Nebenangebotes auszuarbeiten. Dabei ist die Gleichwertigkeit der angebotenen mit der vorgegebenen Konstruktion durch Detailzeichnungen, Muster und System-Prüfzeugnisse nachzuweisen. Die angeführten Unterlagen müssen zum Eröffnungstermin vorliegen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.

Normen - Richtlinien
Für die Auftragsabwicklung gelten:
die zum Vertragsabschluss gültige
VOB/B (Allgemeine Vertragsbedingungen für die Ausführung von Bauleistungen) und
VOB/C (Allgemeine Technische Vertragsbedingungen für Bauleistungen) Ausgabe 2019 und Erzänzungsband 2023 in allen Teilen.
Die "Technischen Regeln für Betriebssicherheit" TRBS 2121-1
Die für die ausgeschriebenen Gewerke und für die Erstellung aller ausgeschriebenen Maßnahmen aktuellen DIN-Normen, DIN EN-Normen, DIN EN ISO-Normen, Vorschriften, Richtlinien, Verordnungen, Gesetze, Arbeitsanweisungen, etc. sind einzuhalten.
Soweit in der Leistungsbeschreibung auf Technische Spezifikationen (z. B. nationale Normen, mit denen europäische Normen umgesetzt werden, Europäische technische Zulassungen, gemeinsame technische Spezifikationen, Internationale Normen) Bezug genommen wird, werden auch ohne den ausdrücklichen Zusatz: "oder gleichwertig", immer gleichwertige Technische Spezifikationen in Bezug genommen

Unterlagen für Behörden, öffentliche Stellen sowie Versorgungsunternehmen
Die für die Baugenehmigungsbehörde, für andere öffentliche Stellen und Versorgungsunternehmen erforderlichen Unterlagen stellt der AN für seinen Leistungsbereich rechtzeitig auf und holt etwa erforderliche Genehmigungen im Einvernehmen mit dem Auftraggeber ein.
Dafür anfallende Kosten sind mit den Angebotspreisen abgegolten.
Entstehen dem AG Kosten durch Verzögerungen, fehlerhafte oder mangelhafte Unterlagen, die zusätzliche Untersuchungen oder Prüfungen erfordern, so trägt der AN die entstehenden Kosten.

Baumaße
Das Aufmaß ist vom AN grundsätzlich eigenverantwortlich am Bau zu nehmen.
Fordert der AG, dass die Konstruktionen schon zu einem Zeitpunkt zur Montage bereitstehen müssen, der ein vorheriges Aufmaß unmöglich macht, so sind unter Berücksichtigung der Bautoleranzen nach DIN die Fertigungsmaße mit dem AG zu vereinbaren.

Toleranzen
Für diesen Leistungsbereich gilt die DIN 18202.
Toleranzen werden nach DIN 18202, Fassung Juli 2019, bewertet.
Stellt der AN im Rahmen der Ausführung seiner Leistungen hiervon abweichende Toleranzen fest, so ist der AG hierüber inkl. der daraus resultierenden Konsequenzen (z. B. Änderung der Konstruktion; Kosten, etc.) unverzüglich schriftlich zu informieren.

Positionsbeschreibungen
Die in den beschriebenen Positionen aufgeführten Leistungen sind gemäß den Vorbemerkungen und den
vorgestellten technischen Beschreibungen auszuführen.
Alle Positionen sind als komplette, in sich geschlossene und voll funktionsfähige Leistungen anzubieten.
Notwendig erscheinende Änderungen oder Ergänzungen sind mit einer entsprechenden Begründung dem Angebot schriftlich beizufügen.

Nachtragsangebote:
Nachtragsangebote sind grundsätzlich schriftlich zu erstellen. Die Notwendigkeit ist zu nachvollziehbar zu begründen.

## Arbeitsabschnitte, Unterbrechungen, Abhängigkeiten
4. Arbeitsabschnitte, Unterbrechungen, Abhängigkeiten

Die im Leistungsverzeichnis beschriebenen Arbeiten sind in mehreren Teilabschnitten vorgesehen

siehe hierzu 260303_8.40a_Bauablauf Aula

Dies ist bei der Kalkulation zu berücksichtigen,
Mehraufwändungen hierfür sind zu berücksichtigen,
Nachforderungen hierfür können nicht gestellt werden.

## Planungsunterlagen
5. Unterlagen zum LV

Planunterlagen:
Ausführungsplanung Architekt:
- 8.40a A 05 100-Grundriss EG Altbau
- 8.40a A 05 101-Grundriss KG Altbau
- 8.40a A 05 110-Grundriss 1.OG Altbau
- 8.40a A 05 120-Grundriss 2.OG Altbau
- 8.40a A 05 130-Grundriss DG Altbau
- 8.40a 01 05 300-Schnittansichten
- 8.40a A 05 660- Grundriss Aula
- 8.40a A 05 661- Schnitt Aula quer
- 8.40a A 05 663- Schnitt Aula längs
- 8.40a A 05 672 Heizkörperverkleidung Wandseite
- 8.40a A 05 673 Heizkörperverkleidung Fensterseite
- 8.40a A 05 674 Bühne Aula Übersicht
- 8.40a A 05 675 Bühne Aula Bodendetails
- 8.40a A 05 676 Bühne Aula Tür Nebenraum
- 8.40a A 05 677 Wandschrank Aula

Baustelleneinrichtungsplan:
- 8.40a 01 05 002-Baustelleneinrichtung

Bauablaufplan:
- 260303_8.40a_Bauablauf Aula

## 27 Tischlerarbeiten

### Titel 01 Allgemeine Arbeiten

**01.1 Aufmaß**
Aufmass für alle nachfolgend beschriebenen Leistungen
Auf Grundlage dieses Aufmaßes ist die W+M- Planung zu erarbeiten und dem AG zur Freigabe vorzulegen.
Menge: 1,000 Psch

**01.2 Werkstatt-/ Montageplanung**
Mit der Werk- und Montageplanung erarbeitet der Bieter
eine fertigungsbezogene Ausarbeitung der Planung aller
im Folgenden beschreibenen Einrichtungsgegenstände,
die alle Details der abgestimmten Ausführung für den
Fertigungsprozess definiert. Hierzu zählen die
Ausführungsmasse, Material-, Oberflächen- und
Farbangaben ebenso wie Angaben zu Einbauteilen und
-geräten, Beschlägen usw. Maßstab mind. 1:10.
Menge: 1,000 Psch

### Titel 02 Heizkörper-Brüstungsbekleidung

*Hinweis: Allgemeine Hinweise zur Ausführung/ Bieterangaben*
Die im folgenden beschriebenen Brüstungsverkleidung gilt, wenn nicht explizit anders beschrieben:

Heizkörperverkleidungen, an den Ost- und Südaußenwänden der Aula in den Fensternischen für bauseits montierte Heizkörper gem. Zeichnungen:

A 05 672 Heizkörperverkleidung Wandseite (Ostwand)
A 05 673 Heizkörperverkleidung Fensterseite (Südwand)

nach örtl. Aufmaß durch AN herstellen, liefern und montieren und mit Kabelkanälen für Elektroinstallation versehen.

Heizkörperverkleidungen: Bautiefe ca. 298mm als Fensterbrett in die Fensternischen laufend, Bauhöhe ca. 1040mm, Alle Blendenelemente für Revisionszwecke abnehmbar, Blendenfronten glatt, geschlossen, Zu- und Abluftöffnungen maßhaltig herstellen und funktionsgerecht ausführen, Fensterbankelement als Winkelstück, Vorderkante R10mm, obere Blende mit Lüftungsöffnung, Einsatzelement mit Leisten o. als Fräsung Fuge/Steg 13/13mm, T=150mm,

30mm umlaufende Hintersetzte Schattenfuge der Frontpaneele, Alle Blendenelemente mit 80mm Abstand zu OKFB als Zuluftbereich, Blendenelemente mit Schließhaken gegen unbefugtes Abnehmen sichern.

Oberfläche: Holzwerkstoff 20mm nach Vorschlag AN (MDF;3-Schicht;TPL; o.a.), deckend lackiert mit 2K-PU Farblack, seidenmatt, hohe mechanische Wiederstandsfähigkeit, Dauertemperaturbeständig bis 100°C, Farbton NCS gem. Bemusterung, Fugen und Kanten sauber gefräst und geschliffen, Übergänge Flucht- und Ebenengerecht herstellen, ohne sichtbare Schraubenköpfe.

Unterkonstruktion: Stahlrechteckrahmen o. Holzkonstruktion nach Vorschlag AN, verzugsfrei justierbar, fest mit Bauwerk verschraubt, Maßaufnahme durch AN vor Ort, mit Kabelkanal für Elektroinstallation

Bieterangaben:

Produkt 2K-PU Lack:

Brillux Hydro 2K-PUR Lack o. vgl.

angebotenes Produkt

'.........'

Holzwerkstoff Blenden

'.........'

Material/Ausführung Unterkonstruktion

'.........'

**02.1 Unterkonstruktion der Brüstungsverkleidung**
Unterkonstruktion der Brüstungsverkleidung gem. Vortext herstellen, liefern und montieren.
Menge: 20,000 m

**02.2 Heizkörperverkleidung Ostfassade / Wandseite**
Heizkörperverkleidung BxHxT ca. 2070x1040x298mm für Fensternischen der Ostfassade gem. Vortext herstellen liefern und montieren.

Heizkörperverkleidung bestehend aus:

1 Stück Frontblende BxH ca. 2010x878

1 Stück Fensterbank BxH ca. 2010x300mm
mit Lüftungsöffnung gem. Vortext BxH ca. 2000x150mm
Menge: 5,000 St

**02.3 Heizkörperverkleidung Südfassade / Fensterseite**
Heizkörperverkleidung BxHxT ca. 6500x1040x298mm für Fensternischen der Ostfassade gem. Vortext herstellen liefern und montieren.

Zusammenhängendes Brüstungsbekleidungsbauteil, nicht flächenbündig mit Wand, mit dreiseitig umlaufender Deckblende mit R=10mm und seitl. Wandblenden mit passgenauem Wandanschluss bestehend aus:

2 Stück Frontblenden BxH ca. 1400x878mm

2 Stück Frontblenden BxH ca. 650x937mm als Zwischenstücke

2 Stück hinterestzte Sockelleiste BxH ca. 650x20mm für Zwischenstücke

2 Stück Fontblende BxH ca. 2160x878mm

2 Stück Fensterbank mit Lüftungsöffnungen BxH ca. 1430x150mm

2 Stück Fensterbank mit Lüftungsöffnungen BxH ca. 440x60mm als Zwischenstücke

1 Stück Fensterbank mit Lüftungsöffnungen BxH ca. 2230x150mm

2 Stück seitl.  Wandblenden BxH ca. 298x1040mm mit Frontabschlussblende auf Gärung gestoßen, Anschluss an Fensterbank mit Haarfuge unter dem Fensterbankprofil

2 Stück hintersetzte Sockelleiste auf Gärung BxHxT ca. 56x20x170mm für seitliche Wandblenden und Frontabschlussblende
Menge: 1,000 St

### Titel 03 Bühne Aula

*Hinweis: Allgemeine Hinweise zur Ausführung/Bieterangaben*
Für die im folgenden Beschriebenen Positionen gilt, wenn nicht explizit anders beschrieben.

Doppelboden mit Linoleumbelag als fester Bühneneinbau mit Treppenanlagen und Vorrüstung für Subwoofer-Einbau BxHxT ca. 30x40x50 in der Apsis der Aula gem. Zeichnungen:

A 05 674 Bühne Aula Übersicht
A 05 675 Bühne Aula Bodendetails

bestehend aus:

Bühne: Bühneneinbau als Doppelbodenkonstruktion mit Trägerplatten aus vorgefertigten, hoch verdichteten Holzwerkstoffplatten, Emissionsklasse E 1;
Unterseitig mit Feuchtigkeitsschutz, verklebt mit einem lösemittelfreien Klebstoff; wird nachträglich, bauseits mit Linoleum belegt

Vor Errichten des Doppelbodens ist der bestehende Fliesenbelag zu reinigen,  zu entfetten und mit einer lösemittelfreien Kunstharzdispersion zur Staubbindung zu beschichten. Die Verträglichkeit mit dem Stützenkleber muss vor Maßnahmenbeginn sichergestellt sein. Wandanschlüsse und andere aufgehende Bauteile sind durch Einlegen eines Wandanschlussbandes abzutrennen;

Unterkonstruktion besteht aus einer verzinkten, Chrom(VI)-freien, höhenjustierbaren Stahlstützenkonstruktion, die mit einer lösemittelfreien Gewindeversiegelung fixiert wird;Die Doppelbodenstützen sind im Raster von 600 x 600 mm mit Rasterstäben verbunden, um die Bodenkonstruktion zusätzlich auszusteifen.

Elektrisch leitende und PVC-freie Auflageplättchen auf dem Stützenkopf fixieren die Bodenplatten; Stellfüße werden auf dem Rohboden mit einem lösemittelfreien Klebstoff befestigt.

Es ist zu beachten das der bauseitig gestellte Subwoofer mittig, unter der Bühne, Platz finden muss. Das Raster der Stützenfüße ist entsprechend anzulegen.

Gesamtkonstruktionshöhe: 450mm bis OKFB Bühne incl. Bodenbelag

Technische Daten:

Plattendicke: 38,5 mm

Rastermaß: 600 x 600 mm

Systemgewicht: 37 kg/m²

Last- und Verschiebungsklasse: 3A (4 kN) / 5B (5 kN) gemäß Anwendungsrichtlinie zur DIN EN 12825

Ein Konformitätszertifikat - durch eine qualifizierte und vom Bundesverband Systemböden e.V. anerkannte Zertifizierungsstelle - ist vorzulegen.

Baustoffklasse Trägerplatte: schwer entflammbar nach EN 13501

Baustoffklasse Unterkonstruktion: nicht brennbar nach DIN 4102 / nicht brennbar nach EN 13501

Feuerwiderstandsklasse: F30 nach DIN 4102 / REI30 nach EN 13501

Treppenanlagen: Treppenanlagen TR1a, TR1b und TR2 als 1-läufige Stahlrahmentreppe mit Tritt- und Setzstufe aus Massivholz, A= ca. 250mm, S= ca. 150mm, B= ca. 800mm;

Unterkonstruktion geschweißt aus 5mm Rechteckrohrrahmen, Stahl S235JR o. vgl,Stückverzinkt nach DIN EN ISO 1461, Oberfläche glattsilbrig; verwindungssteif; Vorbereitung für kraftschlüssige Verbindung an der Bühnenunterkonstruktion Befestigung an Rohboden mittels verschweißter Fußplatte 8mm ca. 100x100mm, PE-Trennmatte zur Schallentkopplung und Schwerlastanker, verzinkt; Höhenausgleich mit Edelstahl-Distanzblechen und nichtschrumpfenden Vergussmörtel;

Tritt- und Setzstufenbelag aus Eiche, massiv, geschliffen, Kanten gerundet r=5mm, deckend lackiert mit 2K-PU Klarlack, seidenmatt, mit Schallschutzmaßnahmen und Trägerplatte verklebt auf UK, flächengleicher Anschluss mit OK Bühne = 450mm ü. OKFB Aula

Blenden: alle Blendenelemente aus 24mm MDF, Eiche furniert mit Echtholzkante, deckend lackiert mit 2K-PU Klarlack, seidenmatt; flächen- und Ebenengleich montiert, ohne sichtbare Schraubenköpfe; mit ca. 5mm Schattenfuge zum Bodenbelag mit 3D-Quellband hinterlegt

Bieterangaben:

Vorgeschlagenes Produkt Doppelbodensystem:

Lindner LIGNA S 38 ST x H + RM oder vgl.

Angebotenes Fabrikat:

'.........'

Vorgeschlagenes Produkt 2K-PU Klarlack, seidenmatt:

Brillux 2K-Aqua Seidenmattlack 2388, farblos

Angebotenes Fabrikat:

'.........'

#### Bereich 03.01 Bühne

**03.01.1 Doppelboden Bühne**
Doppelboden der Bühne gem. Vortext nach Örtl. Aufmaß durch AN herstellen, liefern und montieren.
Menge: 50,000 m²

**03.01.2 Zulage für Schalldämmplättchen**
Zulage zum Doppelboden für eine Trittschallpegelminderung durch mechanische Entkopplung der Systemplatten von der Unterkonstruktion
Menge: 50,000 m²

**03.01.3 Zulage Ausgleich unebener Untergrund**
Bestandsfliesenbelag im Gefälle verlegt. Ausgleich und Feinjustierung von Höhendifferenzen, von bis zu 100mm, auf unebenen Untergrund mittels Systemstützen
Menge: 50,000 m²

**03.01.4 Zulage Anschnittplatte an nicht gerade Wand**
Anarbeiten der Systemplatten an aufgehende nicht gerade Massivwände etc.; Versiegeln der Schnittkanten mit einer lösemittelfreien Dispersionsversiegelung.
Menge: 25,000 m

**03.01.5 Zulage Heizleitungsdurchführung**
Zulage für Heizleitungsdurchgänge, Durchmesser bis 20 mm incl. Rosettenabdeckung.
Menge: 2,000 St

**03.01.6 Zulage für das Herstellen von Öffnungen 600x600mm**
*** Bezugsbeschreibung
Zulage zum Doppelboden für das Herstellen von Öffnungen.

Abmessungen BxH 600x600mm für den Einbau von Revisionsklappen.

Zum Zeitpunkt der Montage sind die Ausschnitte mit einer flächenbündigen Schutzabdeckung zur Vermeidung von Schmutz und Unfallgefahr zu versehen.
Menge: 4,000 St

**03.01.7 Zulage für Revisionsklappen 620x620mm**
Revisionsklappen für den Doppelboden der Bühne mit den Abmessungen BxH 620x620mm herstellen, liefern und montieren.
Menge: 4,000 St

**03.01.8 Zulage für das Herstellen von Öffnungen 300x250mm**
*** wie Position 03.01.6
Abmessungen BxH ca. 300x250mm für den Einbau von Bodensteckdosen.

In Abstimmung mit dem Gewerk Elektro.
Menge: 1,000 St

**03.01.9 Zulage für Bodensteckdose 300x250mm**
Hohlbodensteckdose komplett einbaufertig vormontiert für den Doppelboden der Bühne mit den Abmessungen BxH 300x250mm liefern und montieren.

Bestückung:  2 x Schuko
  1 x RJ45 2-fach CAT6A
  1 x Antenne (SAT/TV/R,
  Enddose)
Bauform:  Rechteckig
Untergrund:  für Hohlböden geeignet
Montage-Art:  Unterboden
Deckelmerkmale:  eigener Belag integrierbar,
  kann komplett entnommen
  werden,
  klappbar,
  lässt sich mit gesteckten
  Steckern schließen,
  mit Kabelauslass
Einsatzbereich:  Innenbereich,
  Trocken- bis Feuchtpflege

technische Daten:
Belageinsatz:  15 mm
Schutzart:  IP 20 (im ungenutzten Zustand)
  IP 20 (im genutzten Zustand)
Material:  Rahmen aus Edelstahl (1.4301)
  Aufnahmebox aus Edelstahl
  (1.4301)
  Deckel aus Edelstahl (1.4301)
  Geräteträger aus Aluminium
Farbe:  Edelstahl
Oberfläche:  geschliffen
Zuleitung  2 x seitlich, 2 x hinten,
  2 x unten, jeweils Ø 26 mm
Belastbarkeit:  120 kg

Abmessungen:
Breite:  300 mm
Höhe:  90 mm
Tiefe:  250 mm
Bodeneinbautiefe:  90 mm
Nivellierbar:  30 mm

In Abstimmung mit dem Gewerk Elektro.

Vorgeschlagenes Produkt:

BS Bodensteckdosen Systemtechnik GmbH
Bodensteckdose 8904H oder vgl.

Angebotenes Fabrikat:

'.........'
Menge: 1,000 St

**03.01.10 Muster Fräsung o. Lochung der Frontblende**
Je 1 Stück Musterfläche ca. 50x50cm der Zierfräsung o. Lochung herstellen und die Oberfläche gem. Vortext vergüten.

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Menge: 2,000 St

**03.01.11 Frontblende der Bühne mit dekorativer Fräsung**
*** Grundposition ZZ 1.0
*** Bezugsbeschreibung
Frontblende der Bühne BxH ca. 9720x450mm gem. Vortext nach örtl. Aufmaß durch AN herstellen, liefern und montieren.

Frontblenden ausgehend von der Mitte mit 2 Stück dekorativer Fräsung o. Lochung, Abstand v. Mittelachse 20mm; Fräsfeld BxH ca.  710x350mm; Abstand UK Fräsung o. Lochung v. OKFB 60mm, Kanten geschliffen, Innenflächen lackiert mit 2K-PU Klarlack gem. Vortext
Menge: 1,000 St

**03.01.12 Frontblende der Bühne mit dekorativer Fräsung**
*** Wahlposition ZZ 1.1
*** wie Position 03.01.11
24mm MDF mit Lackierkante, deckend lackiert mit 2K-PU Lack in NCS-Farbton nach Wahl Architekt
Menge: 1,000 St

**03.01.13 Streckmetall für Frontblende**
Fräsung der Frontblende mit feinem Maschendrahtgeflecht, Edelstahl, Rostfrei, Maschenweite 1,2x1,2mm hinterlegen.
Menge: 0,500 m²

**03.01.14 Seitenblenden der Bühne**
*** Grundposition ZZ 2.0
*** Bezugsbeschreibung
Seitenblenden der Bühne BxH ca. 700x450mm gem. Vortext nach örtl. Aufmaß durch AN herstellen, liefern und montieren.
Menge: 2,000 St

**03.01.15 Seitenblenden der Bühne**
*** Wahlposition ZZ 2.1
*** wie Position 03.01.14
24mm MDF mit Lackierkante, deckend lackiert mit 2K-PU Lack in NCS-Farbton nach Wahl Architekt
Menge: 2,000 St

#### Bereich 03.02 Treppen

**03.02.1 Unterkonstruktion Treppen**
Stahlrechteckrohrrahmen-Unterkonstruktion der Treppen TR1a, TR1b und TR2 herstellen, liefern und montieren und bauseitig kraftschlüssigen Anschluss an Doppelbodenkonstruktion herstellen.
Menge: 3,000 St

**03.02.2 Trittstufen**
*** Grundposition ZZ 1.0
*** Bezugsbeschreibung
Trittstufen der Treppenanlagen TR1a, TR1b und TR2 gem Vortext herstellen, liefern und montieren.
Menge: 6,000 St

**03.02.3 Trittstufen**
*** Wahlposition ZZ 1.1
*** wie Position 03.02.2
Trittstufen aus Kiefer/Fichte, massiv, Qualität gem. VEH Top (A/B), deckend lackiert mit 2K-PU Lack in NCS-Farbton nach Wahl Architekt
Menge: 6,000 St

**03.02.4 Setzstufen**
*** Grundposition ZZ 2.0
*** Bezugsbeschreibung
Setzstufen der Treppenanlagen TR1a, TR1b und TR2 gem Vortext herstellen, liefern und montieren.
Menge: 9,000 St

**03.02.5 Setzstufen**
*** Wahlposition ZZ 2.1
*** wie Position 03.02.4
Setzstufen aus Kiefer/Fichte, massiv, Qualität gem. VEH Top (A/B), deckend lackiert mit 2K-PU Lack in NCS-Farbton nach Wahl Architekt
Menge: 9,000 St

**03.02.6 Blenden TR1a/b**
*** Grundposition ZZ 3.0
*** Bezugsbeschreibung
Seitenblenden der Treppen TR1a/b BxH ca. 500x450mm gem. Vortext nach örtl. Aufmaß durch AN herstellen, liefern und montieren.
Menge: 2,000 St

**03.02.7 Blenden TR1 a/b**
*** Wahlposition ZZ 3.1
*** wie Position 03.02.6
24mm MDF mit Lackierkante, deckend lackiert mit 2K-PU Lack in NCS-Farbton nach Wahl Architekt
Menge: 2,000 St

**03.02.8 Blenden TR2**
*** Grundposition ZZ 4.0
*** Bezugsbeschreibung
2 Stück Blenden der Treppe TR2 BxH ca. 800x450mm & 1250x450mm gem. Vortext nach örtl. Aufmaß durch AN herstellen, liefern und montieren.
Menge: 1,000 St

**03.02.9 Blenden TR2**
*** Wahlposition ZZ 4.1
*** wie Position 03.02.8
24mm MDF mit Lackierkante, deckend lackiert mit 2K-PU Lack in NCS-Farbton nach Wahl Architekt
Menge: 1,000 St

#### Bereich 03.03 Sonstiges

**03.03.1 Nebenraumtür 1-flügelig, Turnhallenzarge**
*** Grundposition ZZ 1.0
*** Bezugsbeschreibung
Innentür nach DIN 68706, 1-flügelig,
einhängefertig nach DIN 18101, Türfutter sturzhoch für
1-flügelige Türen
Oberfläche lackiert in NCS-Farbton gem. Bemusterung

Zeichnung : A 05 676 Bühne Aula Tür Nebenraum
Ort:  Altbau 1.OG Aula Bühne zu Nebenraum

Rohbauöffnung(bxh):  ca. 1010x2010mm

Wandstärke d: 260mm

Türelement komplett liefern und fachgerecht gem. Einbauanleitung und Prüfzeugnis montieren

Klassifizierung
Fluchttür
Feuerschutz:  keine Anforderung
Rauchschutz:  keine Anforderung
Schallschutz:  keine Anforderung
Beanspruchungsgruppe:  Klasse E

Konstruktionsmerkmale Türblatt
Türblatt:  glatt
Dicke:  ca. 40mm / nach Erfordernis
Innenlage:  Sandwicheinlage
Falz:  stumpf
Kantenprofil:  Eckig Stumpf
Bodendichtung:  ohne
Schloss:  Schloss mit PZ-Stanzung
Bänder:  Anschraubband mit 160mm  Bandlänge, matt vernickelt
Drückergarnitur:

Im Ausgangsdesign schlanker L-Form-Türdrücker in Säbelform und einer sich zum Türdrückerende im Querschnitt verjüngenden Handhabe mit einer Ansichtshöhe von größtenteils < 18 mm.

Variante U-Form DIN EN 179
Länge 141 mm, Drückerhalslänge 58 mm, Return 40,5 mm

Türknopf zylindrisch Ø 55 mm, Hals gerade, feststehend

Maßänderungen sind unter Einhaltung der Proportionalität zulässig

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
Material: Edelstahl, rostfrei, Werkstoff 1.4301
Oberfläche: fein matt gebürstet

Klassifizierungsschlüssel gem. DIN EN 1906: 2012-12

4 ǀ 7* ǀ - ǀ 0 ǀ 1** ǀ 5 ǀ 0 ǀ B
für Objekttüren ohne Anforderung

4 ǀ 7* ǀ - ǀ B ǀ 1** ǀ 5 ǀ 0 ǀ B/U***
für Feuer- und Rauchschutztüren

*1,5 Millionen Betätigungszyklen
***Ausführungsart U bei Standflügelgarnituren

Zum Nachweis der Nachhaltigkeit müssen die angebotenen Erzeugnisse aus einer Produktion entstammen, die gem. EN 15 804 und gem. EMAS zertifiziert sind.
Entsprechende Zertifikate sind vorzulegen.

Vorgeschlagenes Produkt:

FSB Produktfamilie 1023 / 1053 o. vgl.

angebotenes Fabrikat:

'.........'

Türschließer: nicht gefordert
Oberflächenart TB: Lackiert in NCS.Farbton gem.
  Bemusterung Wandfarbe

Konstruktionsmerkmale Zarge
Zarge:  Holzblockzarge (Sporthallenzarge) für stumpf einschlagendes Türblatt, Türblatt muss bandgegenseitig ebenenbündig mit Blockzarge sein!
  geeignet für nachträglichen Einbau sturzhoch für 1-flügelige Türen
  geeignet für nachträglichen Einbau sturzhoch für 1-flügelige Türen,
Schließblech:  Flachschließblech aus Edelstahl
Bandaufnahme:  Aufnahmeelement für Objektbänder,
  verstärkt, 3D- Verstellung
Kantenform:  Eckig
Oberflächenart Zarge: Lackiert in NCS-Farbton gem.
  Bemusterung

Oberfläche Tür und Zarge:

Oberfläche deckend lackiert in NCS-Farbton gem. Bemusterung Wandfarbe

Hinweis zum Aufmass:

Vor Produktionsbeginn muss der AN ein Aufmaß an der Rohbauöffnung im Bestand vornehmen um evtl. Maßunterschiede auszuschließen. Außderdem muss eine Werk- und Montageplanung zur Freigabe vorgelegt werden.
Menge: 1,000 St

**03.03.2 Nebenraumtür 1-flügelig, stumpf einschlagend**
*** Wahlposition ZZ 1.1
*** wie Position 03.03.1
Konstruktionsmerkmale Zarge
Zarge:  Stahlumfassungszarge für stumpf einschlagendes Türblatt,
  2-teilig geeignet für nachträglichen Einbau sturzhoch für 1-flügelige Türen,
  Einbau und Mauerwerkswand (KS) Wandstärke = 240mm + beidseitig Putz, gesamt ca. 270mm +10/-10mm
Schließblech:  Stanzung Stahlzarge
Bandaufnahme:  Aufnahmeelement für Objektbänder, 3D-Verstellung
Profil:  Umfassungszarge 2-teilig
Oberflächenart Zarge:  grundiert
Menge: 1,000 St

**03.03.3 Medien- /Technikschrank**
Verschließbarer Medien- und Technikschrank für die Veranstaltungs- und Haustechnik für passgenauen, flächenbündigen Einbau in bauseiteige Rohbaunische gem. Zeichnung:

A 05 677 Wandschrank Aula

herstellen, liefern und montieren.

1. Schrankkorpus:

Schrankkorpus BxHxT ca. 750x1600x30mm  aus 19mm MDF, deckend lackiert mit 2K-PU Farblack in NCS-Farbton gem. Bemusterung Wandfarb, innenseitig mit Melaminharzbeschichtung, weiß;

Mediendurchführung in unterem Boden, gegen Herausziehen sichern; mit Lochreihen für Bodenträger und 4 Stück verstellbaren Fachböden, jeweils mit Kabeldurchführung ca. Ø=30mm

2. Klappe, Bänder und Beschläge

4 Stück Topfscharnier für Innenanschlag, mit Schließautomatik; Topf und Gelenkarm Stahl vernickelt; Seitenverstellung -2 bis +2 mm, Tiefenverstellung -2 bis +3 mm, Höhenverstellung je nach Montageplatte max. +/-3 mm; Topfbefestigung zum Schrauben; mit Push-to-open; Montage Tür am Korpus werkzeuglos;
Klappe aus 19mm MDF mit Rückseitiger Melaminharzbeschichtung und Frontseite deckend lackiert mit 2K-PU Farblack in NCS-Farbton gem. Bemusterung Wandfarbe; mit Einlass-Riegelschloss

3. Montage

Montage in Wandnische mittels verdeckter Klemmleisten ohne sichtbare Schraubenköpfe; Fugenausbildung zur Wand mittels Blendrahmen und Anputzprofil
Menge: 1,000 St

**03.03.4 Stundensatz Facharbeiter**
für unvorhergesehene Arbeiten, nur auf besondere
Anweisung der Bauleitung und zum Nachweis
Menge: 10,000 h

**03.03.5 Stundensatz Bauhelfer**
für unvorhergesehene Arbeiten, nur auf besondere
Anweisung der Bauleitung und zum Nachweis
Menge: 1,000 h
